# Salida de evacuación: la puerta da a la calle

- Propiedad del archivo: SOFT S.A.
- Formato: FIEBDC-3/2002
- Programa: Presto 8.8b
- Fecha de los precios: 07/05/2003

**CUB4002** Salida de evacuación: la puerta da a la calle
Seleccione la mano de apertura en el sentido de evacuación.
RF anchoxalto b.antipánico mirilla link
60 800x2000 basculante no http://www.puertascubells.es/catalogo/c/CUB4002001/CUB4002001.html
60 800x2000 basc+tabla no http://www.puertascubells.es/catalogo/c/CUB4002002/CUB4002002.html
60 800x2000 push+tabla no http://www.puertascubells.es/catalogo/c/CUB4002003/CUB4002003.html
60 800x2000 basculante mirilla http://www.puertascubells.es/catalogo/c/CUB4002004/CUB4002004.html
60 800x2000 basc+tabla mirilla http://www.puertascubells.es/catalogo/c/CUB4002005/CUB4002005.html
60 800x2000 push+tabla mirilla http://www.puertascubells.es/catalogo/c/CUB4002006/CUB4002006.html
60 900x2000 basculante no http://www.puertascubells.es/catalogo/c/CUB4002007/CUB4002007.html
60 900x2000 basc+tabla no http://www.puertascubells.es/catalogo/c/CUB4002008/CUB4002008.html
60 900x2000 push+tabla no http://www.puertascubells.es/catalogo/c/CUB4002009/CUB4002009.html
60 900x2000 basculante mirilla http://www.puertascubells.es/catalogo/c/CUB4002010/CUB4002010.html
60 900x2000 basc+tabla mirilla http://www.puertascubells.es/catalogo/c/CUB4002011/CUB4002011.html
60 900x2000 push+tabla mirilla http://www.puertascubells.es/catalogo/c/CUB4002012/CUB4002012.html
60 1000x2000 basculante no http://www.puertascubells.es/catalogo/c/CUB4002013/CUB4002013.html
60 1000x2000 basc+tabla no http://www.puertascubells.es/catalogo/c/CUB4002014/CUB4002014.html
60 1000x2000 push+tabla no http://www.puertascubells.es/catalogo/c/CUB4002015/CUB4002015.html
60 1000x2000 basculante mirilla http://www.puertascubells.es/catalogo/c/CUB4002016/CUB4002016.html
60 1000x2000 basc+tabla mirilla http://www.puertascubells.es/catalogo/c/CUB4002017/CUB4002017.html
60 1000x2000 push+tabla mirilla http://www.puertascubells.es/catalogo/c/CUB4002018/CUB4002018.html
60 1200x2000 2h basculante no http://www.puertascubells.es/catalogo/c/CUB4002019/CUB4002019.html
60 1200x2000 2h basc+tabla no http://www.puertascubells.es/catalogo/c/CUB4002020/CUB4002020.html
60 1200x2000 2h push+tabla no http://www.puertascubells.es/catalogo/c/CUB4002021/CUB4002021.html
60 1200x2000 2h basculante mirillas http://www.puertascubells.es/catalogo/c/CUB4002022/CUB4002022.html
60 1200x2000 2h basc+tabla mirillas http://www.puertascubells.es/catalogo/c/CUB4002023/CUB4002023.html
60 1200x2000 2h push+tabla mirillas http://www.puertascubells.es/catalogo/c/CUB4002024/CUB4002024.html
60 1400x2000 2h basculante no http://www.puertascubells.es/catalogo/c/CUB4002025/CUB4002025.html
60 1400x2000 2h basc+tabla no http://www.puertascubells.es/catalogo/c/CUB4002026/CUB4002026.html
60 1400x2000 2h push+tabla no http://www.puertascubells.es/catalogo/c/CUB4002027/CUB4002027.html
60 1400x2000 2h basculante mirillas http://www.puertascubells.es/catalogo/c/CUB4002028/CUB4002028.html
60 1400x2000 2h basc+tabla mirillas http://www.puertascubells.es/catalogo/c/CUB4002029/CUB4002029.html
60 1400x2000 2h push+tabla mirillas http://www.puertascubells.es/catalogo/c/CUB4002030/CUB4002030.html
60 1600x2000 2h basculante no http://www.puertascubells.es/catalogo/c/CUB4002031/CUB4002031.html
60 1600x2000 2h basc+tabla no http://www.puertascubells.es/catalogo/c/CUB4002032/CUB4002032.html
60 1600x2000 2h push+tabla no http://www.puertascubells.es/catalogo/c/CUB4002033/CUB4002033.html
60 1600x2000 2h basculante mirillas http://www.puertascubells.es/catalogo/c/CUB4002034/CUB4002034.html
60 1600x2000 2h basc+tabla mirillas http://www.puertascubells.es/catalogo/c/CUB4002035/CUB4002035.html
60 1600x2000 2h push+tabla mirillas http://www.puertascubells.es/catalogo/c/CUB4002036/CUB4002036.html
60 1800x2000 2h basculante no http://www.puertascubells.es/catalogo/c/CUB4002037/CUB4002037.html
60 1800x2000 2h basc+tabla no http://www.puertascubells.es/catalogo/c/CUB4002038/CUB4002038.html
60 1800x2000 2h push+tabla no http://www.puertascubells.es/catalogo/c/CUB4002039/CUB4002039.html
60 1800x2000 2h basculante mirillas http://www.puertascubells.es/catalogo/c/CUB4002040/CUB4002040.html
60 1800x2000 2h basc+tabla mirillas http://www.puertascubells.es/catalogo/c/CUB4002041/CUB4002041.html
60 1800x2000 2h push+tabla mirillas http://www.puertascubells.es/catalogo/c/CUB4002042/CUB4002042.html
60 2000x2000 2h basculante no http://www.puertascubells.es/catalogo/c/CUB4002043/CUB4002043.html
60 2000x2000 2h basc+tabla no http://www.puertascubells.es/catalogo/c/CUB4002044/CUB4002044.html
60 2000x2000 2h push+tabla no http://www.puertascubells.es/catalogo/c/CUB4002045/CUB4002045.html
60 2000x2000 2h basculante mirillas http://www.puertascubells.es/catalogo/c/CUB4002046/CUB4002046.html
60 2000x2000 2h basc+tabla mirillas http://www.puertascubells.es/catalogo/c/CUB4002047/CUB4002047.html
60 2000x2000 2h push+tabla mirillas http://www.puertascubells.es/catalogo/c/CUB4002048/CUB4002048.html
60 especial 1h basculante no http://www.puertascubells.es/catalogo/c/CUB4002049/CUB4002049.html
60 especial 1h basc+tabla no http://www.puertascubells.es/catalogo/c/CUB4002050/CUB4002050.html
60 especial 1h push+tabla no http://www.puertascubells.es/catalogo/c/CUB4002051/CUB4002051.html
60 especial 1h basculante mirilla http://www.puertascubells.es/catalogo/c/CUB4002052/CUB4002052.html
60 especial 1h basc+tabla mirilla http://www.puertascubells.es/catalogo/c/CUB4002053/CUB4002053.html
60 especial 1h push+tabla mirilla http://www.puertascubells.es/catalogo/c/CUB4002054/CUB4002054.html
60 especial 2h basculante no http://www.puertascubells.es/catalogo/c/CUB4002055/CUB4002055.html
60 especial 2h basc+tabla no http://www.puertascubells.es/catalogo/c/CUB4002056/CUB4002056.html
60 especial 2h push+tabla no http://www.puertascubells.es/catalogo/c/CUB4002057/CUB4002057.html
60 especial 2h basculante mirilla http://www.puertascubells.es/catalogo/c/CUB4002058/CUB4002058.html
60 especial 2h basc+tabla mirilla http://www.puertascubells.es/catalogo/c/CUB4002059/CUB4002059.html
60 especial 2h push+tabla mirilla http://www.puertascubells.es/catalogo/c/CUB4002060/CUB4002060.html
120 800x2000 basculante no http://www.puertascubells.es/catalogo/c/CUB4002061/CUB4002061.html
120 800x2000 basc+tabla no http://www.puertascubells.es/catalogo/c/CUB4002062/CUB4002062.html
120 800x2000 push+tabla no http://www.puertascubells.es/catalogo/c/CUB4002063/CUB4002063.html
120 800x2000 basculante mirilla http://www.puertascubells.es/catalogo/c/CUB4002064/CUB4002064.html
120 800x2000 basc+tabla mirilla http://www.puertascubells.es/catalogo/c/CUB4002065/CUB4002065.html
120 800x2000 push+tabla mirilla http://www.puertascubells.es/catalogo/c/CUB4002066/CUB4002066.html
120 900x2000 basculante no http://www.puertascubells.es/catalogo/c/CUB4002067/CUB4002067.html
120 900x2000 basc+tabla no http://www.puertascubells.es/catalogo/c/CUB4002068/CUB4002068.html
120 900x2000 push+tabla no http://www.puertascubells.es/catalogo/c/CUB4002069/CUB4002069.html
120 900x2000 basculante mirilla http://www.puertascubells.es/catalogo/c/CUB4002070/CUB4002070.html
120 900x2000 basc+tabla mirilla http://www.puertascubells.es/catalogo/c/CUB4002071/CUB4002071.html
120 900x2000 push+tabla mirilla http://www.puertascubells.es/catalogo/c/CUB4002072/CUB4002072.html
120 1000x2000 basculante no http://www.puertascubells.es/catalogo/c/CUB4002073/CUB4002073.html
120 1000x2000 basc+tabla no http://www.puertascubells.es/catalogo/c/CUB4002074/CUB4002074.html
120 1000x2000 push+tabla no http://www.puertascubells.es/catalogo/c/CUB4002075/CUB4002075.html
120 1000x2000 basculante mirilla http://www.puertascubells.es/catalogo/c/CUB4002076/CUB4002076.html
120 1000x2000 basc+tabla mirilla http://www.puertascubells.es/catalogo/c/CUB4002077/CUB4002077.html
120 1000x2000 push+tabla mirilla http://www.puertascubells.es/catalogo/c/CUB4002078/CUB4002078.html
120 1200x2000 2h basculante no http://www.puertascubells.es/catalogo/c/CUB4002079/CUB4002079.html
120 1200x2000 2h basc+tabla no http://www.puertascubells.es/catalogo/c/CUB4002080/CUB4002080.html
120 1200x2000 2h push+tabla no http://www.puertascubells.es/catalogo/c/CUB4002081/CUB4002081.html
120 1200x2000 2h basculante mirillas http://www.puertascubells.es/catalogo/c/CUB4002082/CUB4002082.html
120 1200x2000 2h basc+tabla mirillas http://www.puertascubells.es/catalogo/c/CUB4002083/CUB4002083.html
120 1200x2000 2h push+tabla mirillas http://www.puertascubells.es/catalogo/c/CUB4002084/CUB4002084.html
120 1400x2000 2h basculante no http://www.puertascubells.es/catalogo/c/CUB4002085/CUB4002085.html
120 1400x2000 2h basc+tabla no http://www.puertascubells.es/catalogo/c/CUB4002086/CUB4002086.html
120 1400x2000 2h push+tabla no http://www.puertascubells.es/catalogo/c/CUB4002087/CUB4002087.html
120 1400x2000 2h basculante mirillas http://www.puertascubells.es/catalogo/c/CUB4002088/CUB4002088.html
120 1400x2000 2h basc+tabla mirillas http://www.puertascubells.es/catalogo/c/CUB4002089/CUB4002089.html
120 1400x2000 2h push+tabla mirillas http://www.puertascubells.es/catalogo/c/CUB4002090/CUB4002090.html
120 1600x2000 2h basculante no http://www.puertascubells.es/catalogo/c/CUB4002091/CUB4002091.html
120 1600x2000 2h basc+tabla no http://www.puertascubells.es/catalogo/c/CUB4002092/CUB4002092.html
120 1600x2000 2h push+tabla no http://www.puertascubells.es/catalogo/c/CUB4002093/CUB4002093.html
120 1600x2000 2h basculante mirillas http://www.puertascubells.es/catalogo/c/CUB4002094/CUB4002094.html
120 1600x2000 2h basc+tabla mirillas http://www.puertascubells.es/catalogo/c/CUB4002095/CUB4002095.html
120 1600x2000 2h push+tabla mirillas http://www.puertascubells.es/catalogo/c/CUB4002096/CUB4002096.html
120 1800x2000 2h basculante no http://www.puertascubells.es/catalogo/c/CUB4002097/CUB4002097.html
120 1800x2000 2h basc+tabla no http://www.puertascubells.es/catalogo/c/CUB4002098/CUB4002098.html
120 1800x2000 2h push+tabla no http://www.puertascubells.es/catalogo/c/CUB4002099/CUB4002099.html
120 1800x2000 2h basculante mirillas http://www.puertascubells.es/catalogo/c/CUB4002100/CUB4002100.html
120 1800x2000 2h basc+tabla mirillas http://www.puertascubells.es/catalogo/c/CUB4002101/CUB4002101.html
120 1800x2000 2h push+tabla mirillas http://www.puertascubells.es/catalogo/c/CUB4002102/CUB4002102.html
120 2000x2000 2h basculante no http://www.puertascubells.es/catalogo/c/CUB4002103/CUB4002103.html
120 2000x2000 2h basc+tabla no http://www.puertascubells.es/catalogo/c/CUB4002104/CUB4002104.html
120 2000x2000 2h push+tabla no http://www.puertascubells.es/catalogo/c/CUB4002105/CUB4002105.html
120 2000x2000 2h basculante mirillas http://www.puertascubells.es/catalogo/c/CUB4002106/CUB4002106.html
120 2000x2000 2h basc+tabla mirillas http://www.puertascubells.es/catalogo/c/CUB4002107/CUB4002107.html
120 2000x2000 2h push+tabla mirillas http://www.puertascubells.es/catalogo/c/CUB4002108/CUB4002108.html
120 especial 1h basculante no http://www.puertascubells.es/catalogo/c/CUB4002109/CUB4002109.html
120 especial 1h basc+tabla no http://www.puertascubells.es/catalogo/c/CUB4002110/CUB4002110.html
120 especial 1h push+tabla no http://www.puertascubells.es/catalogo/c/CUB4002111/CUB4002111.html
120 especial 1h basculante mirilla http://www.puertascubells.es/catalogo/c/CUB4002112/CUB4002112.html
120 especial 1h basc+tabla mirilla http://www.puertascubells.es/catalogo/c/CUB4002113/CUB4002113.html
120 especial 1h push+tabla mirilla http://www.puertascubells.es/catalogo/c/CUB4002114/CUB4002114.html
120 especial 2h basculante no http://www.puertascubells.es/catalogo/c/CUB4002115/CUB4002115.html
120 especial 2h basc+tabla no http://www.puertascubells.es/catalogo/c/CUB4002116/CUB4002116.html
120 especial 2h push+tabla no http://www.puertascubells.es/catalogo/c/CUB4002117/CUB4002117.html
120 especial 2h basculante mirilla http://www.puertascubells.es/catalogo/c/CUB4002118/CUB4002118.html
120 especial 2h basc+tabla mirilla http://www.puertascubells.es/catalogo/c/CUB4002119/CUB4002119.html
120 especial 2h push+tabla mirilla http://www.puertascubells.es/catalogo/c/CUB4002120/CUB4002120.html

| Código | Descripción | Rendimiento | Precio |
|---|---|---|---|
| CUB40021 | Puerta evacuación RF-60 | 0 | 0 |
| CUB40022 | Puerta evacuación RF-120 | 0 | 0 |
